# MST-Stadthalle Mülheim an der Ruhr
Angebotsaufforderung (GAEB 90, DA83)
DV-Nummer: 20230913
Währung: EUR
Auftraggeber: Mülheimer Stadtmarketing und Tourismus GmbH, Theodor-Heuss-P

## Verkehrssicherung
Datum: 26.06.25

*Hinweis*
Als "Allgemeine Vertragsbedingungen für die Ausführung
von Bauleistungen"
gelten die Regelungen in der VOB, Teil B

Als "Allgemeine Technische Vertragsbedingungen für
Bauleistungen"
gelten die Regelungen in der VOB, Teil C.

Diese gelten im Auftragsfall als vereinbart.

*Hinweis*
AUSSCHREIBUNG UND VERGABE
Ausschreibung und Vergabe erfolgen nach den
"Allgemeinen Bestimmungen für die Vergabe von
Bauleistungen" (VOB/A), die jedoch nicht
Vertragsbestandteil werden. Der Auftraggeber ist nicht
verpflichtet, dem Mindestfordernden/ der
Mindestfordernden den Zuschlag zu erteilen. Der
Auftraggeber
hat die Absicht, die ausgeschriebenen Leistungen
ungeteilt in nur einen Auftrag einzubinden.

AUSSCHREIBUNGSUNTERLAGEN
Dem Bieter werden folgende Unterlagen zur Verfügung
gestellt:
a) das nachfolgende LV
b) Pläne/Zeichnungen/Skizzen
c) Fotos Bestand
d) Bauzeitenplan
e) Gutachten, Statik
f) Veranstaltungskalender

KALKULATION / ALTERNATIVAUSFÜHRUNGEN
Die Hauptpositionen des nachfolgenden LV sind zwingend
vom Bieter zu kalkulieren. Vorgesehene
Alternativausführungen sind nach Möglichkeit
anzubieten; bei niedrigeren Kosten werden sie zur
Ausführung kommen. Alternativfabrikate nach Wahl des
Bieters müssen absolut gleichwertig sein.
Bedarfspositionen sind auf der Preisbasis der
Hauptpositionen zu kalkulieren.

VERTRAGSGRUNDLAGEN
Als Vertragsgrundlagen für die Ausführung der
Arbeiten, Lieferungen und der unentgeltlich zu
erbringenden Nebenleistungen gelten in nachstehender
Reihenfolge:
a) das Auftragsschreiben
b) die Leistungsbeschreibung/Leistungsverzeichnis mit
beigef. Zeichnungen
c) die Besonderen Vertragsbedingungen
d) die Zusätzlichen Vertragsbedingungen
e) die Zusätzlichen Technischen Vertragsbedingungen
f) die Allgemeinen Technischen Vertragsbedingungen für
Bauleistungen (VOB/Teil C), in der zur Zeit
gültigen Fassung
g) die Allgemeinen Vertragsbedingungen für die
Ausführung von Bauleistungen (VOB/Teil B), in der zur
Zeit gültigen Fassung.

PREISE
Die im Leistungsverzeichnis eingesetzten Einheits- und
Pauschalpreise sind Festpreise für die gesamte
Ausführungsdauer der nachfolgend ausgeschriebenen
Bauleistungen, zwischenzeitliche Lohn- und
Materialpreiserhöhungen bleiben unberücksichtigt.
Reduzierungen oder Erweiterungen des
Leistungsumfanges bis zu einer Größenordnung von
20v.H. der Angebotssumme haben keine Auswirkung
auf die Einheitspreise.

AUFTRAGSERWEITERUNG, VERTRAGSÄNDERUNGEN
Ergänzungs- oder Erweiterungsaufträge sowie Änderungen
des Vertrages bedürfen der Schriftform. Dies
gilt auch für Stundenlohnarbeiten.

AUSFÜHRUNGSFRISTEN
Die vorgesehenen Ausführungsfristen sind im Deckblatt
dieses LV angegeben; sie werden nach
Feinabstimmung in das Auftragsschreiben übernommen und
Vertragsbestandteil. Kommt der
Auftragnehmer mit der Fertigstellung der Arbeiten in
Verzug (Fristverlängerung nur nach § 6 VOB/B), so ist
der Auftraggeber berechtigt, Ersatz für den
entstandenen Schaden zu verlangen und diesen vom
Guthaben des Auftragnehmers abzuziehen.

RECHNUNGEN
Alle Rechnungen sind mit den Nettopreisen (ohne 19%
Umsatzsteuer) aufzustellen. Die Umsatzsteuer ist
am Schluss jeder Rechnung gesondert auszuweisen. Die
vollständige Bezahlung der Rechnung und die
getätigte Abnahme der Leistungen schließen eine
spätere Rückforderung überzahlter Beträge nicht aus.
Alle Rechnungen sind beim Bauherrn einfach
einzureichen (Mengenberechnungen, Abrechnungszeichnungen, Handskizzen, Stundenlohnnachweise u.a.
einfach).

ABSCHLAGZAHLUNGEN
Abschlagzahlungen werden nach Vorlage einer
differenzierten Rechnung mit Leistungsnachweis unter
Einbehaltung von 5 v.H. des Wertes der jeweils
nachgewiesenen vertragsgemäßen Leistungen gezahlt.
Eine abweichende Regelung, etwa in Form eines festen
Zahlungsplanes, ist nicht gültig; sie bedarf einer
schriftlichen Fixierung im Rahmen des
Auftragsschreibens.

FORDERUNGSABTRETUNG
Ansprüche des Auftragnehmers gegen den Bauherrn können
nicht an Dritte abgetreten werden.

ABNAHME
Der Auftragnehmer hat die Beendigung der
Gesamtleistung bzw. von Teilen der Leistung anzuzeigen
und
die Abnahme, gegebenenfalls die Teilabnahme (§12 Nr.2
VOB/B) zu verlangen und rechtzeitig schriftlich
zu beantragen. Die Abnahme erfolgt nur in einem
förmlichen Verfahren durch ein von beiden Seiten
unterschriebenes Abnahmeprotokoll. Die Abnahme bezieht
sich nur auf die Güte der Leistungen. Der
Umfang der Leistungen ist vom Auftragnehmer gemäß §14
Nr.1 Satz3 VOB/B im Rahmen der Abrechnung
nachzuweisen.

GEWÄHRLEISTUNG, SICHERHEITSLEISTUNG

Für seine Lieferungen und Leistungen übernimmt der
Auftragnehmer die volle Garantie nach DIN 1961,
§13 VOB/B. Die Verjährungsfrist für
Gewährleistungsansprüche beträgt 5 Jahre. Für
Anstricharbeiten 3
Jahre. Bei Klima/Heizung/ Lüftung, 1 Jahr für
bewegliche Teile, 2 Jahre für wasserführende Teile, 5
Jahre
für übrige Teile und Funktion der Anlagen.

Die Gewährleistung beginnt mit der schriftlichen
Abnahme der gesamten erstellten Leistung durch den
Auftraggeber.

Als Sicherheit für die Vertragserfüllung hat der
Auftragnehmer eine Bürgschaft in Höhe von____ v. H. der
Auftragssumme einschließlich etwaiger Nachträge zu
stellen. Für diesen Fall entfällt der Sicherheitseinbehalt bei Abschlagszahlungen.

Als Sicherheit für die Gewährleistung werden 5 v.H.
der festgestellten Abrechnungssumme einbehalten,
solange keine Gewährleistungsbürgschaft vorliegt.

Nach Feststellung der Abrechnungssumme und Abnahme der
Leistungen hat der Auftragnehmer
Sicherheit durch eine Gewährleistungsbürgschaft in
Höhe von 5 v.H. der festgestellten
Abrechnungssumme zu stellen.

GERICHTSSTAND
Gerichtsstand für alle Streitigkeiten aus dem
geschlossenen Vertrag ist der Sitz oder Wohnort des
Auftraggebers.

GESCHÄFTSBEDINGUNGEN DES AN
Geschäftsbedingungen des Auftragnehmers, insbesondere
Zahlungs- und Lieferungsbedingungen,
Angaben über Erfüllungsort und Gerichtsstand, gelten
nur dann, wenn sie vom Auftraggeber ausdrücklich
und schriftlich anerkannt werden.

BAULEISTUNGSVERSICHERUNG / BAUWESENVERSICHERUNG
Der Auftraggeber schließt als Schutz gegen
Eigenschäden an der Neubauleistung eine Bauleistungsversicherung ab. Diese gewährt im Rahmen ihrer
Bedingungen den mitversicherten Auftragnehmern
Versicherungsschutz gegen Schäden durch
unvorhergesehene Ereignisse. Durch diese Versicherung
nicht abgedeckte Risiken trägt der Auftragnehmer. Für
den auf die Leistung des Auftragnehmers
entfallenden Teil der Bauwesenversicherung werden
0.30% aus der Summe der Schlussrechnung
einbehalten. Die Kosten für die Selbstbeteiligung
trägt der Auftraggeber.

WERBUNG
Werbung auf der Baustelle ist nur nach vorheriger
Zustimmung des Auftraggebers zulässig.

ALLGEMEIN
Der Auftragnehmer verpflichtet sich, jede vom
zuständigen Finanzamt vorgenommene Änderung in Bezug
auf die vorgelegte Freistellungsbescheinigung (§48 b
EStG) dem Auftraggeber unverzüglich schriftlich
mitzuteilen.

Es ist zwingend erforderlich, dass die Angaben zur
"Typenbezeichnung" und "Hersteller" bzw. "Fabrikat
und Typ" in die dafür vorgesehenen Zeilen vollständig
eingetragen werden. Es ist nur eine Typenbezeichnung sowie ein Hersteller zu benennen.

Spätestens nach Aufforderung des AG sind Nachweise wie
Datenblätter o. Ä., welche die Einhaltung von
geforderten Produktvorgaben und Materialeigenschaften
dokumentieren, durch den Bieter zu erbringen.

*Hinweis*
GESCHICHTE
 Zu Beginn des 20. Jahrhunderts entwickelte sich
Mülheim an der Ruhr durch die industrielle Expansion
 zur Großstadt. In diesem Zuge entstand zwischen 1923
und 1926 die Stadthalle  ein repräsentatives
 öffentliches Gebäude, das den kulturellen Ansprüchen
der wachsenden Stadtbevölkerung gerecht
 werden sollte. Entworfen wurde das Bauwerk vom
Architekten Hans Großmann, während Emil
 Fahrenkamp für die Gestaltung des Innenraums
verantwortlich war.
 Im Zweiten Weltkrieg erlitt die Stadthalle 1943 bei
einem Bombenangriff schwere Schäden und wurde
 nahezu vollständig zerstört. Erhalten blieben
lediglich der Ehrenhof, die Eingangshalle, die Fassaden
 sowie der Arkadengang an der Südseite.
 Der Wiederaufbau begann 1954 unter der Leitung des
Architekten Gerhard Graubner aus Hannover.
 Dabei wurde das Gebäude nicht originalgetreu
rekonstruiert, sondern um zusätzliche
 Veranstaltungssäle und moderne technische Ausstattung
erweitert. Die Wiedereröffnung fand am 11.
 Oktober 1957 statt.
 In den folgenden Jahren wurde die Stadthalle
umfassend renoviert und durch weitere Anbauten
 ergänzt. Heute fungiert sie als modernes Kultur- und
Kongresszentrum.

BESCHREIBUNG DES BAUWERKS
 Es handelt sich um ein mehrgeschossiges Gebäude mit
einer neo-klassizistischen Natursteinfassade
 aus Muschelkalk, deren sachliche und blockhafte Front
sich über eine Arkadenreihe zum Flussufer hin
 öffnet.
 Südlich ist der Stadthalle ein Portalbau mit einem
Arkadengang vorgesetzt. Dieser diente bis zum
 Wiederaufbau und der Neukonzeption in den 1950er
Jahren als Haupteingang.
 Der Arkadengang besteht aus einer doppelten
Säulenreihe und umfasst insgesamt acht Abschnitte.
 Die mittleren vier Abschnitte werden druch eine
raumhohe Stahl-Glas-Fassade vom Innenraum
 getrennt. Dahinter befindet sich die Galerie des
Veranstaltungssaals "Caruso".
 Im Zuge der Landesgartenschau 1992 wurde an der
südöstlichen Gebäudeecke eine massive
 Freitreppe angebaut, um die tiefer liegende Parkebene
zu erreichen.

ZUSTAND DES BAUWERKS
 Es wurde ein Bauschadensbericht durch das
Architekturbüro Mensen + Zora erstellt, welcher mit
 umfassenden Analysen von Fachingenieuren unterlegt
ist. Dieser Bericht ist dem LV angehängt.
  Es wird die Sanierung des südlichen Arakdenganges
der Stadthalle Mülheim vorgenommen.

BESONDERE ANGABEN ZUR BAUSTELLE
 Der Arkadengang der Stadthalle befindet sich an der
Straße "Am Schloss Broich", die östlich in die
 Schlossbrücke übergeht. Diese führt über die Ruhr,
deren Ufer entlang der Ostseite des Gebäudes
 verläuft. Der Arkadengang dient momentan als Fußweg
und grenzt an einen parallel verlaufenden
 Radweg. Über eine Freitreppe ist von hier aus der
Zugang zum Ruhrufer sowie zur angrenzenden
 Parkebene möglich.Während der Bauarbeiten bleibt
diese Freitreppe jeoch gesperrt. Zudem wird der
 Fuß- und Radweg unterhalb der Brücke- vom
"Ruhrkristall" bis zum Tor an der Stadthalle- ebenfalls
 nicht nutzbar sein. Der Rad- und Fußverkehr oberhalb
der Brücke wird auf die Straße "Am Schloss
 Broich" umgeleitet und durch Baken vom motorisierten
Verkehr getrennt.
 Die Zufahrt zur Baustelle erfolgt über den
"Theodor-Heuss-Platz". Da diese gleichzeitig als
 Feuerwehrzufahrt dient, muss sie jederzeit frei
zugänglich sein.
 Während der Bauarbeiten betreten Mitarbeitende und
Besucher die Stadthalle über zwei dauerhaft
 freizuhaltende Zugänge: einen an der Westseite des
Gebäudes sowie einen weiteren im Bereich des
 Arkadenganges. Letzterer muss über eine provisorische
Brücke erreichbar sein.
 Der gesamte Arkadengang wird weiträumig mit einem
Bauzaun abgesichert. Darüber hinaus ist die
 Baustelle mit einer durchgängigen Überwachung
ausgestattet.
 Der Zugang zur Baustelle im Untergeschoss der
Stadthalle erfolgt über einen Wanddurchbruch
 unterhalb der Freitreppe. Der Abschnitt der
Stadthalle, der von den Betonierarbeiten betroffen
ist, ist
 räumlich vom Rest der Stadthalle getrennt. Eine Tür
im Lager schafft eine Verbidnung zwischen
 beiden Gebäudeteilen, die als Fluchtweg fungiert und
nur im Notfall benutzt werden darf.

 Bei der Durchführung aller Arbeiten sind Lärm und
sonstige Störbelästigungen für die Nutzer der
 Stadthalle und der angrenzenden Gebäude in zumutbaren
Grenzen zu halten.

 Alle Arbeiten sind unter der ständigen Aufsicht
erfahrener und verantwortungsbewußter Bauleiter,
 Poliere und Vorarbeiter auszuführen. Alle Arbeiten
müssen Hand in Hand mit den am Bau beteiligten
 Gewerken abgestimmt und ausgeführt werden. Die
Arbeitszeit wird auf Werktags und Abends bis
 19.00 beschränkt.
 Für eine stets saubere und aufgeräumte Baustelle hat
jeder Auftragnehmer eigenverantwortlich Sorge
 zu tragen. Gleiches gilt für Verunreinigungen
umliegender Verkehrsflächen und die Einhaltung der
 Unfallverhütungsvorschriften (UVV).

 Für nicht durchgeführte Auftragnehmerpflichten wie
Bauschuttbeseitigung
Unfallverhütungsmaßnahmen und Einhaltung der UVV
Sicherung der Baustelle und der Baustelleneinrichtung
 und dem Bauherren dadurch entstehende Lasten werden
von der Schlussrechnung des zuständigen
 Auftragnehmers einbehalten.

 Die für die Lagerung der Ausstattungsgegenstände
vorgesehenen Flächen sind rechtzeitig mit dem AG
 bzw. dem BL abzuklären.

SICHERUNG DER BAUSTELLE
Der Auftragnehmer hat alle zur Sicherung der Baustelle
nach den gesetzlichen, polizeilichen und
Unfallverhütungs-Vorschriften erforderlichen Maßnahmen
unter voller eigener Verantwortung auszuführen
oder diese zu veranlassen. Der Auftragnehmer haftet
für sämtliche aus der Unterlassung solcher
Maßnahmen dem Auftraggeber erwachsenden Schäden. § 10
Nr. 2 Absatz 1 Satz 2 VOB/B bleibt
unberührt. Nach Beendigung der Bauarbeiten sind die
Schutzvorrichtungen bis zur Anweisung durch die
Bauleitung/Sigeko vorzuhalten und auf Anweisung zu
entfernen.

BAUWASSER UND STROMANSCHLUSS
Bauwasseranschluss:
Ist mit haushaltsüblichen Anschlüssen vorhanden.

Stromanschluss:
Ist mit haushaltsüblichen Anschlüssen vorhanden.

Sonstige Anschlüsse:
- keine -

Kosten des Verbrauchs:
Bei Arbeiten in genutzten baulichen Anlagen hat sich
der Auftragnehmer mit der Hausverwaltung in
Verbindung zu setzen und eine Erstattungsregelung zu
treffen.

TERMINABLAUF
Der Auftragnehmer hat unmittelbar nach
Auftragserteilung mit der zuständigen Bauleitung
verbindliche
Ausführungstermine abzustimmen. Der Auftragnehmer hat
einen Terminablaufplan zu erstellen, aus dem
der Ablauf der gesamten, in der Leistungsbeschreibung
enthaltenen Arbeiten zu ersehen ist. Als
Zeiteinheit ist die Woche zu wählen. Die in der
Bauzeit enthaltenen Unterbrechungen, wie Bauferien und
dgl. sind zu beachten.

Der Auftraggeber behält sich vor, im Auftragsschreiben
das Ende der Ausführungsfrist und etwaige
Einzelfristen datumsmäßig festzulegen.

ZUTRITT ZUR BAUSTELLE
Zutritt zur Baustelle durch nicht an der Ausführung
Beteiligte ist nur mit Genehmigung der Bauleitung
zulässig. Eine Zustimmung schließt jedoch alle
Haftungsansprüche aus.

LÄRMSCHUTZ
Bei der Durchführung der Arbeiten ist das
Bundesimmissionsschutzgesetz (aktuelle Fassung) zu
beachten. Die Belästigung der benachbarten Anwohner
und der, in den umliegenden Wohn- und
Betriebsgebäuden tätigen Personen durch Staub und
Lärmemissionen sind durch geeignete Maßnahmen
zu minimieren.

ABFALLENTSORGUNG
Die Entsorgung von Abfällen muss unter Beachtung des
Kreislaufwirtschafts- und Abfallgesetzes erfolgen.
Baustellenabfälle sind vom Zeitpunkt ihrer Entstehung
an voneinander getrennt zu halten, soweit dies für
ihre ordnungsgemäße Verwertung bzw. Entsorgung
erforderlich ist. Sollten bei der Baumaßnahme
Sonderabfälle (z.B. Teerpappe, behandelte
Holzfensterrahmen, asbesthaltige Materialien,
PAK-haltige
Isolierungen o.ä.) anfallen, so müssen diese getrennt
entsorgt werden. Sie dürfen nicht mit dem
Bauschutt vermischt werden.

AUSFÜHRUNGSUNTERLAGEN DES AG
Die Ausführungsunterlagen werden auf schriftlichen
Antrag in 1-facher Ausfertigung unentgeltlich
übergeben. Weitere Unterlagen werden gegen Erstattung
der Selbstkosten zur Verfügung gestellt.

BAULEITUNG DES UNTERNEHMERS
Der AN ist verpflichtet, die Baustelle für den Bereich
seiner Leistungen durch einen Fachbauleiter
überwachen zu lassen. Der Fachbauleiter hat während
der Durchführung der vertraglichen Leistungen
eine intensive Baustellenpräsenz zu gewährleisten. Er
muß über eine der Aufgabe entsprechende
abgeschlossene Fachausbildung und eine angemessene
Baustellenpraxis verfügen. Der Fachbauleiter ist
namentlich mit der Auftragsbestätigung zu benennen. Er
darf nur in besonderen Fällen und nur mit
Genehmigung des Auftraggebers ausgetauscht werden. Aus
triftigen Gründen kann der AG jedoch die
sofortige Ablösung verlangen.

ALLGEMEIN
Eine Feststellung unsachgemäß ausgeführter Arbeiten,
insbesondere Toleranzüberschreitungen der
Vorhandwerker, die ein zulässiges Maß überschreiten,
sind der Bauleitung vor Beginn der weiteren
Arbeiten schriftlich anzuzeigen.

BAUTAGEBERICHTE
Der AN ist verpflichtet, Bautageberichte zu führen und
der Bauleitung wöchentlich unaufgefordert zu
übergeben. Sie müssen die Anzahl und den Beruf der auf
der Baustelle Beschäftigten, die ausgeführten
Leistungen und besondere Vorkommnisse enthalten.

ORTSBESICHTIGUNG
Der Bieter hat sich vor Angebotsabgabe Kenntnis von
der Grundstücks- und Baustellensituation zu
verschaffen. Aus Unkenntnis der örtlichen Situation
gestellte Nachforderungen von Mehrkosten können
nicht geltend gemacht werden und werden abgelehnt.

*Hinweis*
Sämtliche Maße sind zuvor am Bau zu nehmen, sofern
keine Detailzeichnungen vorliegen.

Vor Ausführungsbeginn hat der Auftragnehmer mit dem
Auftraggeber festzulegen, wo das zu verwendende
Material auf der Baustelle gelagert werden kann, um
gegenseitige Störungen der am Bau beteiligten
Handwerker während der Bauausführung zu vermeiden.

Die Baustelle ist täglich zu reinigen, dies gilt auch
für die Gerüstlagen. Der anfallende Schutt ist von den
Gerüsten zu entfernen und auf Kosten des AN zu
entsorgen.

Die gesamten Arbeiten sind vor der Maßnahme mit der BL
zu besprechen. Hier ist vor allem die Koordination
mit den anderen Gewerken genauestens abzusprechen.

Bei der gesamten Anlage handelt es sich um ein
bauzeitliches Denkmal. Alle Veränderungen sind mit
der Bauleitung und der Denkmalpflege abzustimmen.

Die Nutzung, Weiterleitung, Veröffentlichung von
Bild-, Ton-, und Videomaterial der gesamten
Baumaßnahme, der Mitarbeitern, der Anwohner, Nutzern
und den umliegenden Bereichen ist
ausnahmslos untersagt und bedarf einer schriftlichen
Genehmigung durch den Bauherr!!!

Weitere Auskünfte erteilt der Architekt.

*Hinweis*
1. TERMINE

Ausführungsbeginn:  01.08.2025
Ausführungsende:  15.12.2025

Weitere Informationen zu Ausführungsfristen siehe BVB.

*Hinweis*
2. GEWERKE ZUR SANIERUNG DER STADTHALLE MÜLHEIM

Verkehrssicherung: Verkehrssicherung des öffentlichen
Straßenraumes und sonstige
Baustelleneinrichtung

Rohbauarbeiten: Baustelleneinrichtung,
Mauerwerkssanierung, Ausbau und Lagerung des
denkmalgeschützen Natursteinbelags, Unterfangung und
Betonierung einer neuen Stahlbetondecke,
Abdichtungs- sowie Entwässerungsarbeiten

Stahlbauarbeiten: Sanierung der Stahl-Glas-Fassade,
Wiedereinbau der Brüstungsgeländer

Natursteinarbeiten: Wiedereinbau und Ergänzung des
denkmalgeschützen Natursteinbelags, sonstige
Ergänzungen im Bereich Naturstein

### Titel 01 Verkehrssicherung

*Hinweis*
Nach Absprache mit dem Ordnungsamt und dem
Straßenverkehrsamt der Stadt Mülheim ist ein
Verkehrseinrichtungs- und Sicherungsplan zu erstellen.

Vor dem Arkadengang der Stadthalle soll der Fuß- und
Radverkehr auf die Straße "Am Schloss Broich"
umgeleitet
werden. Hierfür soll eine Spur der Straße für den
motorisierten
Verkehr gesperrt und vom Rest der Straße abgetrennt
werden.
Entsprechende Verkehrszeichen und Fahrbahnmarkierungen
sind einzurichten.

Die Zufahrt zur Baustelle erfolgt westlich vom
Arkadengang
über den "Theodor-Heuss-Platz". Die
Verkehrseinrichtung muss
so positioniert werden, dass die Zufahrt jederzeit
nutzbar ist.

Es muss eine tägliche Kontrolle der zuvor beschriebenen
Verkehrseinrichtung durch RSA-geschulte Mitarbeiter
erfolgen.

**01.1 Verkehrseinrichtungs- und Sicherungsplan erstellen**
Verkehrseinrichtungs- und Sicherungsplan erstellen
sowie
Herstellen der Anschlüsse und Straßenwiederherstellung.
Einschl. Gebühren, Abstimmung und Genehmigung mit dem
Ordnungsamt und der Straßenverkehrsbehörde der Stadt
Mülheim sowie dem AG.

Anzahl der Pläne nach Erfordernis des AN.

Grundlage: Baustelleneinrichtungsplan des Architekten
Menge: 1,000 psch

**01.2 Verkehrszeichen**
Verkehrszeichen nach StVO und RSA als Einrichtung zur
Sicherung und Aufrechterhaltung des Anlieger- und
Durchgangsverkehrs mit Aufstellvorrichtung, mit
Standsicherheitsnachweis, TL Aufstellvorrichtungen
aufbauen,
warten und für die Dauer der Bauzeit vorhalten und nach
Bauablauf abbauen gem. Abstimmung mit dem Ordnungsamt
und der Straßenverkehrsbehörde der Stadt Mülheim sowie
dem
AG. Zerstörte bzw. abhanden gekommende Gegenstände sind
sofort zu ersetzen und werden nicht zusätzlich
vergütet.

Verkehrszeichen nach Verkehrszeichenkatalog:
20 Stk Beschilderung "Leitbake" VZ605 inkl. Beleuchtung
  8 Stk sonstige Beschilderungen gem.
Verkehrseinrichtungs- und Sicherungsplan

Verkehrszeichen nach den aktuell gültigen Sicherheitsvorschriften.

Schildgröße: 1

Aufstellort: nach Angaben Ordnungsamtes und der
  Straßenverkehrsbehörde der Stadt Mülheim, im
  Einzugsgebiet der Baustelle

Grundvorhaltezeit: 20 Wochen

Ausführung gemäß Verkehrseinrichtungs- und
Sicherungsplan.
Menge: 28,000 St

**01.3 Verkehrszeichen vorhalten**
Gebrauchsüberlassung des unter der Vorposition
beschriebenen Verkehrszeichen für die Dauer von je 1
Woche über die Grundstandzeit von 20 Wochen hinaus.

Standzeit: 8 Wochen
Menge: 224,000 StWo

**01.4 Umwehrung "Fußgängerschranken" VZ600 inkl. Beleuchtung**
Auf- und Abbau der Baustellenumwehrung
"Fußgängerschranken" VZ600 inkl. Beleuchtung nach den
aktuell gültigen Sicherheitsvorschriften.

Grundvorhaltezeit: 20 Wochen
Menge: 20,000 m

**01.5 Fußgängerschranken vorhalten**
Gebrauchsüberlassung des unter der Vorposition
beschriebenen Fußgängerschranken für die Dauer von je 1
Woche über die Grundstandzeit von 20 Wochen hinaus.

Abrechnung je Woche / gesamte Anlage

Standzeit: 8 Wochen
Menge: 160,000 m/Wo

**01.6 Prov. Bordsteinrampe**
Prov. Bordsteinrampe als Übergang von Radfahrern
herstellen,
vorhalten und rückstandslos entfernen.

Breite: 2,50 m

Grundvorhaltezeit: 20 Wochen
Menge: 2,000 St

**01.7 Prov. Bordsteinrampe vorhalten**
Gebrauchsüberlassung des unter der Vorposition
beschriebenen Bordsteinrampe für die Dauer von je 1
Woche über die Grundstandzeit von 20 Wochen hinaus.

Abrechnung je Woche / gesamte Anlage

Standzeit: 8 Wochen
Menge: 16,000 StWo

**01.8 Prov. Fahrbahnmarkierung als Leitlinienmarkierung**
Prov. Fahrbahnmarkierung nach StVO als
Leitlinienmarkierung
herstellen und rückstandslos entfernen.

Markierungsart: gelbe reflektierende Folie, Typ I, P6
Strichbreite:  12 cm

Fläche trocknen, vormarkieren, Markierung durchgehend
und
gleichmäßig herstellen.

abgerechnet wird die Länge der Markierungsstriche

Ausführung gemäß Verkehrseinrichtungs- und
Sicherungsplan.
Menge: 60,000 m

**01.9 Prov. Fahrbahnmarkierung vorhalten**
Gebrauchsüberlassung des unter der Vorposition
beschriebenen Fahrbahnmarkierung für die Dauer von je 1
Woche über die Grundstandzeit von 20 Wochen hinaus.

Abrechnung je Woche / gesamte Anlage

Standzeit: 8 Wochen
Menge: 480,000 mWo

**01.10 Tägliche Kontrolle Verkehrseinrichtung**
Tägliche Kontrolle der zuvor beschriebenen
Verkehrseinrichtung
durch RSA-geschulte Mitarbeiter.

Werktäglich (Mo bis Fr):  morgens und abends
Wochenende (Sa oder So): morgens oder abends

Auflage der Sondernutzungsgenehmigung sind zu beachten.
Menge: 20,000 Wo

### Titel 02 Stundenlohnarbeiten

**02.1 Facharbeiterstunden zum Nachweis**
Arbeitsstunden eines Facharbeiters zur Ausführung im
LV nicht
vorgesehener Leistungen, inkl. aller Lohnnebenkosten
und aller
Nebenkosten für Kleingeräte, An- und Abfahrt sowie
sonstiger
Nebenkosten.
Ausführung nur nach vorheriger schriftlicher
Genehmigung
durch die Bauleitung. Stundenlohnnachweise sind
innerhalb von
3 Werktagen nach Ausführung der Arbeiten der
Bauleitung zur
Anerkennung vorzulegen.
Menge: 20,000 h

**02.2 Stunden eines Helfers zum Nachweis**
Arbeitsstunden eines Hilfsarbeiters zur Ausführung im
LV nicht
vorgesehener Leistungen, inkl. aller Lohnnebenkosten
und aller
Nebenkosten für Kleingeräte, An- und Abfahrt sowie
sonstiger
Nebenkosten.
Ausführung nur nach vorheriger schriftlicher
Genehmigung
durch die Bauleitung. Stundenlohnnachweise sind
innerhalb von
3 Werktagen nach Ausführung der Arbeiten der
Bauleitung zur
Anerkennung vorzulegen.
Menge: 20,000 h

**02.3 Stunden eines Auszubildenen im 3. Lehrjahr zum Nachweis**
Arbeitsstunden eines Auszubildenen im 3. Lehrjahr zur
Ausführung im LV nicht vorgesehener Leistungen, inkl.
aller
Lohnnebenkosten und aller Nebenkosten für Kleingeräte,
An-
und Abfahrt sowie sonstiger Nebenkosten.
Ausführung nur nach vorheriger schriftlicher
Genehmigung
durch die Bauleitung. Stundenlohnnachweise sind
innerhalb von
3 Werktagen nach Ausführung der Arbeiten der
Bauleitung zur
Anerkennung vorzulegen.
Menge: 10,000 h

**02.4 Kleingeräteeinsatz**
Tagespauschale für Kleingeräte und Handmaschinen bis
11 kg
für die Stundenlohnarbeiten wie z.B. Stemmhammer,
Handkreissäge, Kettenstämmer, Motorsäge, Tigersäge etc.
Abrechnung als Tagespauschale je Kleingerät inkl.
Verbrauchsmaterial.
Grundlage für eine Tagespauschale sind mind. 8,00
nachgewiesene Facharbeiterstunden. Weniger Stunden
wirken
sich anteilig auf die Pauschale aus: 4,00 h = 0,5 usw.
Menge: 10,000 St

**02.5 An- und Abfahrtspauschale pro Tag für reine Stundenlohnarbeiten**
Pauschale für An- und Abfahrt pro Tag. Abrechnung bei
reinem
Arbeitseinsatz für unvorhergesehene
Stundenlohnarbeiten.
Menge: 1,000 psch

USt %: 19,00
